# Entsorgung Haufwerke Sportplatz
Angebotsaufforderung (GAEB DA XML 3.3, DA83)
Währung: EUR
Auftraggeber: 0
Erstellt mit: SJ OFFICE/ GXML Toolbox V3.3 R20201215, Modul AVA, 27.10.2025

## Leistungsbeschreibung
Leistungsbeschreibung

1.  Allgemeine Beschreibung der Dienstleistung
1.1  Allgemeines

Die Stadt Bad Münstereifel muss als Folge des Flutereignisses vom 14.07.2021 die Straßen Wege und Plätze innerhalb der Kernstadt erneuern. Hierzu wurde Aushubmaterial aufgenommen und auf dem Gelände des Sportplatzes zwischengelagert. Das Bodenmaterial wurde chemisch-analytisch untersucht und muss nun aufgenommen und entsprechend dem Gutachten entsorgt werden.

1.2 Ausgeführte Untersuchungen

Chemische analytische Untersuchung gem. EBV vom 09.04.2025

1.3 Bereits ausgeführte Leistungen

Bodenmaterial liegt in Haufwerken auf dem Sportplatz

2. Beschreibung der örtlichen Verhältnisse
2.1 Lage des Abholortes

Bad Münstereifel, Sportplatz

2.2 Vorhandene öffentliche Verkehrwege

Schleidtalstraße sowie Zuweg Sportplatz und Rechtspflegeschule

2.3 Zugänge, Zufahrten

Asphaltstraßen unter den vorgenannten Verkehrswegen

2.4 Anschlussmöglichkeiten an Ver- und Entsorgungsleitungen

Anschlussmöglichkeiten werden vom AG nicht zur Verfügung gestellt. Es bleibt dem AN überlassen, sich auf seine Kosten derartige Anschlussmöglichkeiten bei den jeweiligen Ver- und Entsorgungsunternehmen zu beschaffen.

2.5 Lager- und Arbeitsplätze sowie Wegebenutzung

Lager- und Abstellflächen werden nur im Bereich des Abholortes zur Verfügung gestellt.

Für alle vom AN benutzten Straßen, Wege und Flächen, die nicht in der Baulast des AG sind, hat der AN deren ordnungsgemäßen Zustand bei der Rückgabe durch Erklärungen der Baulastträger oder Eigentümer vor der Abnahme oder Teilabnahme dem AG nachzuweisen. Für Straßen die durch den Abholort beeinträchtigt werden können, ist vom Auftragnehmer vor Beginn der Arbeiten ein Zustandsprotokoll in Form einer vereinfachten Beweissicherung aufzustellen.

2.6 Zu schützende Bereiche und Objekte

Maßnahmen zum Schutz der Umwelt sind in eigener Verantwortung des AN gewissenhaft durchzuführen. Allgemein gültige gesetzliche und behördliche Bestimmungen zum Umweltschutz sind zu beachten, auch wenn sie in den hier vorliegenden Unterlagen nicht eigens erwähnt sind. Der Ort an dem das Bodenmaterial abtransportiert wird befindet sich in einem bewohnten Gebiet. Der Geräuschpegel der während des Abtransports entsteht, sei es durch Fahrzeuge oder Beladungstätigkeiten, ist so gering wie möglich zu halten.

Staubbelästigungen sind durch geeignete Maßnahmen zu unterbinden. Eine besondere Vergütung wird für v.g. Leistungen nicht gewährt. Der AN hat dafür Sorge zu tragen, dass die Arbeitszeiten mit dem AG abgestimmt sind. Die auf dem Baugelände verbleibenden Baukörper sind unbedingt zu schützen.

Das Austreten von wassergefährdenden Stoffen ist unverzüglich dem Auftraggeber mitzuteilen. Ort, Zeitpunkt, Art und Gegenmaßnahme sind im Bautagebuch zu protokollieren.

2.7 Anlagen am Ort des Abtransports

Versorgungsleitungen werden durch die Baumaßnahme nicht berührt.

2.8 Öffentlicher Verkehr am Ort des Abtransports

Fußgängerverkehr / Anlieferverkehr / zum Teil öffentlicher Verkehr

2.9 Vom AG zur Verfügung gestellte Unterlagen

Leistungsverzeichnis und Chemische Untersuchung des Bodenmaterials.

## 610 Entsorgung Haufwerke Sportplatz
Datum: 06.08.2025

### Los 01 Entsorgung

#### Hauptabschnitt 01.01 Baustelleneinrichtung

**01.01.0010 Beweissicherung durchführen.**
Beweissicherung durchführen.
Für alle Kosten, die enstehen, um ausreichendes Beweissicherungsmaterial über die Beschaffenheit vorhandener
Bausubstanzen und Einfriedungen zu beschaffen.
Anzahl der Gebäude / Anlagen = 5
Anlagen: * alle Straßen und Wege,
        * Zuwegungen zu Gebäuden
        * alle sonstigen Bereiche, die durch  die Ausführung der Bauleistungen
  betroffen sein können
Durchführung aller Messungen,
Erstellung einer Foto- und Videodokumentation,
Abfassen eines Berichtes zu festgestellten Vorschäden mit Angabe von Art, Umfang und genauer Lage der Feststellungen.
Alle Maßnahmen erfolgen vor Baubeginn in Abstimmung mit sowie im Beisein der Bauleitung sowie unter Beteiligung der jeweiligen Eigentümer der Bausubstanzen.
Übertragung aller Aufnahmen und Berichte
auf CD - ROM als Datenträger.
CD - ROM vor Baubginn an den AG übergeben.
Menge: 1,000 psch
DIN276_08: 591

**01.01.0020 Baustelle einrichten**
Baustelle einrichten
Geraete, Werkzeuge und sonstige Betriebsmittel, die zur vertragsgemässen Durchführung der Bauleistungen erforderlich sind, auf die Baustelle bringen,
bereitstellen
und - soweit der Geräteeinsatz nicht gesondert
berechnet wird - betriebsfertig aufstellen einschl. der dafür notwendigen Arbeiten.
Die erforderlichen festen Anlagen herstellen.
Baubüros, Unterkünfte, Werkstätten,  Lagerschuppen und dgl.,soweit erforderlich, antransportieren, aufbauen
und einrichten.
Strom-, Wasser-, Fernsprechanschluss sowie
Entsorgungseinrichtungen und dgl. für die Baustelle, soweit erforderlich, herstellen.
Bei Bedarf Zufahrtswege zur Baustelle sowie
Lagerplätze, sonstige Platzbefestigungen und Wege im Baustellenbereich anlegen.
Oberbodenarbeiten einschl. Beseitigen von Aufwuchs für die Baustelleneinrichtung, soweit erforderlich, ausführen.
Flächen beschaffen, sofern die vom AG zur Verfügung gestellten nicht ausreichen.
Kosten fuer Vorhalten, Unterhalten und Betreiben der Geräte, Anlagen und Einrichtungen einschl. Mieten,
Pacht, Gebühren und dgl. werden nicht mit dieser Pauschale, sondern mit den Einheitspreisen der betreffenden Teilleistungen vergütet.
Alle erforderlichen An- und Abfahrten zur / von der Baustelle sind in dieser Position erfasst.
Soweit nicht fuer bestimmte Leistungen (z.B.
Bedarfsleistungen) für das Einrichten der Baustelle gesonderte Positionen im Leistungsverzeichnis enthalten sind, gilt die Pauschale für alle Leistungen sämtlicher Abschnitte des Leistungsverzeichnisses.
Menge: 1,000 psch
DIN276_08: 591

**01.01.0030 Arbeits- und Sicherheitsanweisung erstellen**
Arbeits- und Sicherheitsanweisung erstellen
Spätestens 2 Wochen vor Arbeitsaufnahme sind
dem vom AG beauftragten SiGeKo die folgenden Unterlagen zu übergeben:
-  Individuelle Gefährdungsbeurteilung nach
  Arbeitsschutzgesetz §§5,6 für die gewerkspezifischen
  Arbeiten bei dem BV .
-  Ausgefüllte und durch einen Verantwortlichen
  unterschriebene Unternehmererklärung.
-  Nachweise für die Bestellung der DGUV Koordinatoren §6
  und der Übertragung von Unternehmerpflichten (nach § 13 Abs.
  2 ArbSchG i.V. mit § 9 Abs. 2 OWiG bzw. § 14  Abs. 2 StGB
  und nach §§ 2, 12 u. 13 der DGUV Vorschrift 1 mit §§ 15 und
  209 SGB VII) vorzulegen.
-  Benennung der Sicherheitsfachkraft mit Nachweis.
-  Benennung der Ersthelfer mit Ausbildungsnachweis.

Für die Ausführung aller Vertragsarbeiten sind dem Bauherrn
und seinen Vertretern ein oder mehrere Koordinatoren nach
DGUV Vorschrift 1 § 6 schriftlich zu benennen, der / die
für die Einhaltung der Unfallverhütungsvorschriften
verantwortlich ist / sind.
Dieser ist für die Einhaltung der Arbeitsschutzvorschriften
durch die ihm unterstellten Arbeitskräfte (einschließlich
der Arbeitskräfte seiner Subunternehmer, vgl. DGUV Vorschrift
1 § 6, UVV „Grundsätze der Prävention") zuständig. Er ist
verpflichtet, vor Beginn der Arbeiten und danach regelmäßig
das eingesetzte Personal über erforderliche Maßnahmen zur
Sicherheit und zum Gesundheitsschutz auf der Baustelle
zu unterweisen.

Schriftliche Anmeldung der Arbeiten bei den zuständigen
Aufsichtsbehörden
Menge: 1,000 psch

**01.01.0040 Arbeits- und Sicherheitsplan erstellen**
Arbeits- und Sicherheitsplan erstellen
A+S Plan nach TRGS 524 / DGUV-R 101-004
zur eigenen Verwendung und zur Weitergabe an den vom AG beauftragten SiGe- Koordinator
Plan auf Basis der in den beiliegenden Unterlagen beschriebenen Belastungen von Bauteilen und Bauelementen
Unterlage 2-fach an AG übergeben.
Menge: 1,000 psch

**01.01.0050 Baustelle räumen**
Baustelle räumen
von allen Geräten, Anlagen, Einrichtungen
Benutzte Flächen und Wege entsprechend dem
ursprünglichen Zustand unter Wahrung der
landschaftspflegerischen Belange ordnungsgemäss
instandsetzen.
Verunreinigungen beseitigen.
Soweit nicht für bestimmte Leistungen (z.B.
Bedarfsleistungen)
für das Räumen der Baustelle gesonderte Positionen im
Leistungsverzeichnis enthalten sind, gilt die
Pauschale für alle Leistungen sämtlicher Abschnitte
des Leistungsverzeichnisses.
Menge: 1,000 psch
DIN276_08: 591

**01.01.0060 Bauzaun auf- und abbauen**
Bauzaun auf- und abbauen
nach Angaben des AG
Zaun standsicher herstellen,
während der Bauzeit vorhalten und unterhalten
sowie nach Beendigung der Bauzeit entfernen.
70 v.H. des Preises werden nach Aufstellung,
der Rest nach Entfernen des Bauzaunes vergütet.
Zaunhöhe über Gelände 2,0 m.
Zaun aus Drahtgittergewebe
Ausführung in Teillängen
Menge: 120,000 m
DIN276_08: 594

**01.01.0070 Sanitärcontainer aufstellen**
Sanitärcontainer aufstellen
für Wasch- und Toilettenraum
nach ASR-A4-1 "Sanitärräume"
Anzahl der Toiletten = 3
Anzahl der Urinale = 3
Anzahl der Handwaschbecken = 3
Während der Corona-Einschränkungen sind jeweils die mittleren Anlagen zu sperren, um einen ausreichend Abstand bei Nutzung durch 2 Personen sicherzustellen
Containeranlagen mit integriertem Auffangbehälter für Abwasser
Container Bauweise: doppelwandig, isoliert
Konstruktion Container-Boden: nach Wahl des AN
Container elektrisch beheizbar
Anschluss an Baustromverteiler des  AN
Entfernung bis 50 m
Anschluss an Wasserversorgungsnetz der Liegenschaft über Hydranten
Wärmegedämmte Anschlussleitung
in oberirdischer Verlegung erstellt der AN,
Länge ca. 25 m
Standplatz und Zugang für Container in erforderlichem Maß herrichten
Anlage aufbauen, wöchentlich reinigen, vor- und unterhalten sowie abbauen.
Menge: 1,000 psch
DIN276_08: 591

**01.01.0080 Anlage zur Staubbindung erstellen**
Anlage zur Staubbindung erstellen
Staubbindung durch Beregnung oder Vernebelung
nach Wahl des AN
Anlage zum  Schutz gegen Abdrift von  Bleisandstaub, der im Zuge der anfallenden Arbeiten mit Erdnau- und Bohrgeräten anfällt
Anlage antransportieren, aufbauen, vor- und unterhalten, ggf. nach Windrichtung umsetzen,
betreiben, abbauen und abtransportieren.
Hydrant mit Trinkwasser steht im Baufeld zur Verfügung.
Menge: 1,000 psch

**01.01.0090 Schwarz-Weiß-Bereich einrichten**
Schwarz-Weiß-Bereich einrichten
bestehend aus
- 4-Kammer-Personenschleuse inkl.
  Wassermanagement
  Kammer 1 = Weissbereich, Umkleide
  Kammer 2 = Dusche
  Kammer 3 = Schwarzbereich, Umkleide
  Kammer 4 = Absaugung der Schutzkeidung
- 2-Kammer-Materialschleuse
  mit 10-fachem Luftwechsel je Stunde
  Kammer 1 = Weißbereich
  Kammer 2 = Schwarzbereich
- H1 Sauger und Vorabscheider

Ausrüstung antransportieren, aufbauen,
vor- und Unterhalten, betreiben und wieder demontieren sowie abfahren.

Die erforderlichen Zeiten für das Ein- und Ausschleusen des Personals wird nicht gesondert vergütet und ist in die Leistungspositionen einzurechnen.
Menge: 1,000 psch

#### Hauptabschnitt 01.02 Entsorgung Bodenaushub Sportplatz

*Hinweis: Grundlage ist der Bericht vom 09.04.2025*
Grundlage ist der Bericht vom 09.04.2025
Für die Entsorgung des Bodenmaterials ist der Bericht vom 09.04.2025 der IQ mbH als Grundlage heranzuziehen.

**01.02.0010 Bodenentsorgung Haufwerk 1**
Nicht gefährlichen Abfall vom Abholort laden, fördern und ordnungsgemäß entsorgen.
Schadstoffbelastung nach Ergebnis der Beprobung gemäß Bericht IQ mbH.
Abgerechnet wird nach Wiegescheinen.
Abfall = Naturstein, etwas Beton
Abfallschlüsselnummer = 17 05 04 / 170107.
Einschließlich aller Deponie- /Verwertungskosten sowie Gebühren nach den Anforderungen des Entsorgungsunternehmens / der Deponie des AN.
Nachweise dem AG übergeben.
Menge: 15,000 t

**01.02.0020 Bodenentsorgung Haufwerk 2**
Nicht gefährlichen Abfall vom Abholort laden, fördern und ordnungsgemäß entsorgen.
Schadstoffbelastung nach Ergebnis der Beprobung gemäß Bericht IQ mbH.
Abgerechnet wird nach Wiegescheinen.
Abfall = Natursteinpflaster
Abfallschlüsselnummer = 17 05 04 / 170107.
Einschließlich aller Deponie- /Verwertungskosten sowie Gebühren nach den Anforderungen des Entsorgungsunternehmens / der Deponie des AN.
Nachweise dem AG übergeben.
Menge: 61,000 t

**01.02.0030 Bodenentsorgung Haufwerk 3**
Nicht gefährlichen Abfall vom Abholort laden, fördern und ordnungsgemäß entsorgen.
Schadstoffbelastung nach Ergebnis der Beprobung gemäß Bericht IQ mbH.
Abgerechnet wird nach Wiegescheinen.
Abfall = Natursteinschotter
Abfallschlüsselnummer = 17 05 04 / 170107.
Einschließlich aller Deponie- /Verwertungskosten sowie Gebühren nach den Anforderungen des Entsorgungsunternehmens / der Deponie des AN.
Nachweise dem AG übergeben.
Menge: 30,000 t

**01.02.0040 Bodenentsorgung Haufwerk 4**
Nicht gefährlichen Abfall vom Abholort laden, fördern und ordnungsgemäß entsorgen.
Schadstoffbelastung nach Ergebnis der Beprobung gemäß Bericht IQ mbH.
Abgerechnet wird nach Wiegescheinen.
Abfall = Basaltpflaster, mit etwas SD und BM (Kies, sandig)
Abfallschlüsselnummer = 17 05 04 / 170107.
Einschließlich aller Deponie- /Verwertungskosten sowie Gebühren nach den Anforderungen des Entsorgungsunternehmens / der Deponie des AN.
Nachweise dem AG übergeben.
Menge: 168,000 t

**01.02.0050 Bodenentsorgung Haufwerk 5**
Nicht gefährlichen Abfall vom Abholort laden, fördern und ordnungsgemäß entsorgen.
Schadstoffbelastung nach Ergebnis der Beprobung gemäß Bericht IQ mbH.
Abgerechnet wird nach Wiegescheinen.
Abfall = Holz + Maschendrahtzaun, Metall, Plastik
Abfallschlüsselnummer = 17 09 04 / 170204*.
Einschließlich aller Deponie- /Verwertungskosten sowie Gebühren nach den Anforderungen des Entsorgungsunternehmens / der Deponie des AN.
Nachweise dem AG übergeben.
Menge: 14,000 t

**01.02.0060 Bodenentsorgung Haufwerk 6**
Nicht gefährlichen Abfall vom Abholort laden, fördern und ordnungsgemäß entsorgen.
Schadstoffbelastung nach Ergebnis der Beprobung gemäß Bericht IQ mbH.
Abgerechnet wird nach Wiegescheinen.
Abfall = diverser Bauschutt mit Kies, sandig
Abfallschlüsselnummer = 17 05 04
Einschließlich aller Deponie- /Verwertungskosten sowie Gebühren nach den Anforderungen des Entsorgungsunternehmens / der Deponie des AN.
Nachweise dem AG übergeben.
Menge: 37,000 t

**01.02.0070 Bodenentsorgung Haufwerk 7**
Nicht gefährlichen Abfall vom Abholort laden, fördern und ordnungsgemäß entsorgen.
Schadstoffbelastung nach Ergebnis der Beprobung gemäß Bericht IQ mbH.
Abgerechnet wird nach Wiegescheinen.
Abfall = Natursteinpflaster, wenig Mörtel, mit Schluff, sandig, kiesig
Abfallschlüsselnummer = 17 05 04
Einschließlich aller Deponie- /Verwertungskosten sowie Gebühren nach den Anforderungen des Entsorgungsunternehmens / der Deponie des AN.
Nachweise dem AG übergeben.
Menge: 85,000 t

**01.02.0080 Bodenentsorgung Haufwerk 8**
Nicht gefährlichen Abfall vom Abholort laden, fördern und ordnungsgemäß entsorgen.
Schadstoffbelastung nach Ergebnis der Beprobung gemäß Bericht IQ mbH.
Abgerechnet wird nach Wiegescheinen.
Abfall = Kies, sandig, schluffig, wenig Bauschutt
Abfallschlüsselnummer = 17 05 04
Einschließlich aller Deponie- /Verwertungskosten sowie Gebühren nach den Anforderungen des Entsorgungsunternehmens / der Deponie des AN.
Nachweise dem AG übergeben.
Menge: 125,000 t

**01.02.0090 Bodenentsorgung Haufwerk 9.1**
Nicht gefährlichen Abfall vom Abholort laden, fördern und ordnungsgemäß entsorgen.
Schadstoffbelastung nach Ergebnis der Beprobung gemäß Bericht IQ mbH.
Abgerechnet wird nach Wiegescheinen.
Abfall = Kies, sanidg, schluffig, mit Bauschutt (SD, Beton, Plastik, Keramik), wenig Wurzeln
Abfallschlüsselnummer = 17 05 04
Einschließlich aller Deponie- /Verwertungskosten sowie Gebühren nach den Anforderungen des Entsorgungsunternehmens / der Deponie des AN.
Nachweise dem AG übergeben.
Menge: 1166,000 t

**01.02.0100 Bodenentsorgung Haufwerk 9.2**
Nicht gefährlichen Abfall vom Abholort laden, fördern und ordnungsgemäß entsorgen.
Schadstoffbelastung nach Ergebnis der Beprobung gemäß Bericht IQ mbH.
Abgerechnet wird nach Wiegescheinen.
Abfall = Kies, sanidg, schluffig, mit Bauschutt (SD, Beton, Plastik, Keramik), wenig Wurzeln
Abfallschlüsselnummer = 17 05 04
Einschließlich aller Deponie- /Verwertungskosten sowie Gebühren nach den Anforderungen des Entsorgungsunternehmens / der Deponie des AN.
Nachweise dem AG übergeben.
Menge: 282,000 t

**01.02.0110 Bodenentsorgung Haufwerk 9.3**
Nicht gefährlichen Abfall vom Abholort laden, fördern und ordnungsgemäß entsorgen.
Schadstoffbelastung nach Ergebnis der Beprobung gemäß Bericht IQ mbH.
Abgerechnet wird nach Wiegescheinen.
Abfall = Kies, sanidg, schluffig, mit Bauschutt (SD, Beton, Plastik, Keramik), wenig Wurzeln
Abfallschlüsselnummer = 17 05 04
Einschließlich aller Deponie- /Verwertungskosten sowie Gebühren nach den Anforderungen des Entsorgungsunternehmens / der Deponie des AN.
Nachweise dem AG übergeben.
Menge: 55,000 t

**01.02.0120 Bodenentsorgung Haufwerk 10**
Nicht gefährlichen Abfall vom Abholort laden, fördern und ordnungsgemäß entsorgen.
Schadstoffbelastung nach Ergebnis der Beprobung gemäß Bericht IQ mbH.
Abgerechnet wird nach Wiegescheinen.
Abfall = Kies, sanidg, mit Beton, SD, Pflastersteinen (große Bauschuttschollen)
Abfallschlüsselnummer = 17 05 04
Einschließlich aller Deponie- /Verwertungskosten sowie Gebühren nach den Anforderungen des Entsorgungsunternehmens / der Deponie des AN.
Nachweise dem AG übergeben.
Menge: 186,000 t

**01.02.0130 Bodenentsorgung Haufwerk 11**
Nicht gefährlichen Abfall vom Abholort laden, fördern und ordnungsgemäß entsorgen.
Schadstoffbelastung nach Ergebnis der Beprobung gemäß Bericht IQ mbH.
Abgerechnet wird nach Wiegescheinen.
Abfall = humoser Oberboden
Abfallschlüsselnummer = 17 05 04
Einschließlich aller Deponie- /Verwertungskosten sowie Gebühren nach den Anforderungen des Entsorgungsunternehmens / der Deponie des AN.
Nachweise dem AG übergeben.
Menge: 241,000 t

**01.02.0140 Bodenentsorgung Haufwerk 12**
Nicht gefährlichen Abfall vom Abholort laden, fördern und ordnungsgemäß entsorgen.
Schadstoffbelastung nach Ergebnis der Beprobung gemäß Bericht IQ mbH.
Abgerechnet wird nach Wiegescheinen.
Abfall = Schwarzdecke mit wenig Beton, Pflaster, BM (Kies, sandig)
Abfallschlüsselnummer = 17 03 02
Einschließlich aller Deponie- /Verwertungskosten sowie Gebühren nach den Anforderungen des Entsorgungsunternehmens / der Deponie des AN.
Nachweise dem AG übergeben.
Menge: 221,000 t

**01.02.0150 Bodenentsorgung Haufwerk 13**
Nicht gefährlichen Abfall vom Abholort laden, fördern und ordnungsgemäß entsorgen.
Schadstoffbelastung nach Ergebnis der Beprobung gemäß Bericht IQ mbH.
Abgerechnet wird nach Wiegescheinen.
Abfall = diverser Bauschutt (Beton, SD, Naturstein, Ziegelbruch) mit wenig BM
Abfallschlüsselnummer = 17 01 07
Einschließlich aller Deponie- /Verwertungskosten sowie Gebühren nach den Anforderungen des Entsorgungsunternehmens / der Deponie des AN.
Nachweise dem AG übergeben.
Menge: 60,000 t

**01.02.0160 Bodenentsorgung Haufwerk 14**
Nicht gefährlichen Abfall vom Abholort laden, fördern und ordnungsgemäß entsorgen.
Schadstoffbelastung nach Ergebnis der Beprobung gemäß Bericht IQ mbH.
Abgerechnet wird nach Wiegescheinen.
Abfall = gebrochenes RC-Material
Abfallschlüsselnummer = 17 01 07
Einschließlich aller Deponie- /Verwertungskosten sowie Gebühren nach den Anforderungen des Entsorgungsunternehmens / der Deponie des AN.
Nachweise dem AG übergeben.
Menge: 64,000 t

**01.02.0170 Bodenentsorgung Haufwerk 14.1**
Nicht gefährlichen Abfall vom Abholort laden, fördern und ordnungsgemäß entsorgen.
Schadstoffbelastung nach Ergebnis der Beprobung gemäß Bericht IQ mbH.
Abgerechnet wird nach Wiegescheinen.
Abfall = gebrochenes RC-Material
Abfallschlüsselnummer = 17 01 07
Einschließlich aller Deponie- /Verwertungskosten sowie Gebühren nach den Anforderungen des Entsorgungsunternehmens / der Deponie des AN.
Nachweise dem AG übergeben.
Menge: 19,000 t

**01.02.0180 Bodenentsorgung Haufwerk 15**
Nicht gefährlichen Abfall vom Abholort laden, fördern und ordnungsgemäß entsorgen.
Schadstoffbelastung nach Ergebnis der Beprobung gemäß Bericht IQ mbH.
Abgerechnet wird nach Wiegescheinen.
Abfall = Sand, kiesig, schwach schluffig
Abfallschlüsselnummer = 17 05 04
Einschließlich aller Deponie- /Verwertungskosten sowie Gebühren nach den Anforderungen des Entsorgungsunternehmens / der Deponie des AN.
Nachweise dem AG übergeben.
Menge: 325,000 t

**01.02.0190 Bodenentsorgung Haufwerk 16**
Nicht gefährlichen Abfall vom Abholort laden, fördern und ordnungsgemäß entsorgen.
Schadstoffbelastung nach Ergebnis der Beprobung gemäß Bericht IQ mbH.
Abgerechnet wird nach Wiegescheinen.
Abfall = Kies, sandig, mit SD (große Schollen), Beton, Ziegelbruch
Abfallschlüsselnummer = 17 05 04
Einschließlich aller Deponie- /Verwertungskosten sowie Gebühren nach den Anforderungen des Entsorgungsunternehmens / der Deponie des AN.
Nachweise dem AG übergeben.
Menge: 265,000 t

**01.02.0200 Bodenentsorgung Haufwerk 17**
Nicht gefährlichen Abfall vom Abholort laden, fördern und ordnungsgemäß entsorgen.
Schadstoffbelastung nach Ergebnis der Beprobung gemäß Bericht IQ mbH.
Abgerechnet wird nach Wiegescheinen.
Abfall = Sand, kiesig, schwach schluffig
Abfallschlüsselnummer = 17 05 04
Einschließlich aller Deponie- /Verwertungskosten sowie Gebühren nach den Anforderungen des Entsorgungsunternehmens / der Deponie des AN.
Nachweise dem AG übergeben.
Menge: 638,000 t

**01.02.0210 Bodenentsorgung Haufwerk 18**
Nicht gefährlichen Abfall vom Abholort laden, fördern und ordnungsgemäß entsorgen.
Schadstoffbelastung nach Ergebnis der Beprobung gemäß Bericht IQ mbH.
Abgerechnet wird nach Wiegescheinen.
Abfall = Schwarzdecke, wenig Kies, sandig
Abfallschlüsselnummer = 17 03 02
Einschließlich aller Deponie- /Verwertungskosten sowie Gebühren nach den Anforderungen des Entsorgungsunternehmens / der Deponie des AN.
Nachweise dem AG übergeben.
Menge: 32,000 t

**01.02.0220 Bodenentsorgung Haufwerk 19**
Nicht gefährlichen Abfall vom Abholort laden, fördern und ordnungsgemäß entsorgen.
Schadstoffbelastung nach Ergebnis der Beprobung gemäß Bericht IQ mbH.
Abgerechnet wird nach Wiegescheinen.
Abfall = Bauschutt (Beton, Mörtel, Naturstein) und BM (Kies, sandig, schluffig)
Abfallschlüsselnummer = 17 05 04 / 17 01 07
Einschließlich aller Deponie- /Verwertungskosten sowie Gebühren nach den Anforderungen des Entsorgungsunternehmens / der Deponie des AN.
Nachweise dem AG übergeben.
Menge: 211,000 t

**01.02.0230 Bodenentsorgung Haufwerk 20**
Nicht gefährlichen Abfall vom Abholort laden, fördern und ordnungsgemäß entsorgen.
Schadstoffbelastung nach Ergebnis der Beprobung gemäß Bericht IQ mbH.
Abgerechnet wird nach Wiegescheinen.
Abfall = Kies sandig
Abfallschlüsselnummer = 17 05 04
Einschließlich aller Deponie- /Verwertungskosten sowie Gebühren nach den Anforderungen des Entsorgungsunternehmens / der Deponie des AN.
Nachweise dem AG übergeben.
Menge: 50,000 t

**01.02.0240 Bodenentsorgung Haufwerk 21**
Nicht gefährlichen Abfall vom Abholort laden, fördern und ordnungsgemäß entsorgen.
Schadstoffbelastung nach Ergebnis der Beprobung gemäß Bericht IQ mbH.
Abgerechnet wird nach Wiegescheinen.
Abfall = Natursteinpflaster
Abfallschlüsselnummer = 17 05 04 / 17 01 07
Einschließlich aller Deponie- /Verwertungskosten sowie Gebühren nach den Anforderungen des Entsorgungsunternehmens / der Deponie des AN.
Nachweise dem AG übergeben.
Menge: 10,000 t

**01.02.0250 Bodenentsorgung Haufwerk 21.1**
Nicht gefährlichen Abfall vom Abholort laden, fördern und ordnungsgemäß entsorgen.
Schadstoffbelastung nach Ergebnis der Beprobung gemäß Bericht IQ mbH.
Abgerechnet wird nach Wiegescheinen.
Abfall = Natursteinpflaster
Abfallschlüsselnummer = 17 05 04 / 17 01 07
Einschließlich aller Deponie- /Verwertungskosten sowie Gebühren nach den Anforderungen des Entsorgungsunternehmens / der Deponie des AN.
Nachweise dem AG übergeben.
Menge: 5,000 t

**01.02.0260 Bodenentsorgung Haufwerk 22**
Nicht gefährlichen Abfall vom Abholort laden, fördern und ordnungsgemäß entsorgen.
Schadstoffbelastung nach Ergebnis der Beprobung gemäß Bericht IQ mbH.
Abgerechnet wird nach Wiegescheinen.
Abfall = diverser Bauschutt (SD, Betonk, Pflaster), wenig BM (Kies, sandig)
Abfallschlüsselnummer = 17 03 02
Einschließlich aller Deponie- /Verwertungskosten sowie Gebühren nach den Anforderungen des Entsorgungsunternehmens / der Deponie des AN.
Nachweise dem AG übergeben.
Menge: 127,000 t

**01.02.0270 Bodenentsorgung Haufwerk 23**
Nicht gefährlichen Abfall vom Abholort laden, fördern und ordnungsgemäß entsorgen.
Schadstoffbelastung nach Ergebnis der Beprobung gemäß Bericht IQ mbH.
Abgerechnet wird nach Wiegescheinen.
Abfall = Kies, sandig, schwach schluffig, mit Bauschutt (Beton, SD, Naturstein)
Abfallschlüsselnummer = 17 05 04
Einschließlich aller Deponie- /Verwertungskosten sowie Gebühren nach den Anforderungen des Entsorgungsunternehmens / der Deponie des AN.
Nachweise dem AG übergeben.
Menge: 144,000 t

**01.02.0280 Bodenentsorgung Haufwerk 24**
Nicht gefährlichen Abfall vom Abholort laden, fördern und ordnungsgemäß entsorgen.
Schadstoffbelastung nach Ergebnis der Beprobung gemäß Bericht IQ mbH.
Abgerechnet wird nach Wiegescheinen.
Abfall = Natursteinpflaster
Abfallschlüsselnummer = 17 05 04 / 17 01 07
Einschließlich aller Deponie- /Verwertungskosten sowie Gebühren nach den Anforderungen des Entsorgungsunternehmens / der Deponie des AN.
Nachweise dem AG übergeben.
Menge: 4,000 t

**01.02.0290 Bodenentsorgung Haufwerk 25**
Nicht gefährlichen Abfall vom Abholort laden, fördern und ordnungsgemäß entsorgen.
Schadstoffbelastung nach Ergebnis der Beprobung gemäß Bericht IQ mbH.
Abgerechnet wird nach Wiegescheinen.
Abfall = Kies, sandig, schwach schluffig, mit Bauschutt (Beton, SD, Naturstein)
Abfallschlüsselnummer = 17 05 04
Einschließlich aller Deponie- /Verwertungskosten sowie Gebühren nach den Anforderungen des Entsorgungsunternehmens / der Deponie des AN.
Nachweise dem AG übergeben.
Menge: 560,000 t

**01.02.0300 Bodenentsorgung Haufwerk 26**
Nicht gefährlichen Abfall vom Abholort laden, fördern und ordnungsgemäß entsorgen.
Schadstoffbelastung nach Ergebnis der Beprobung gemäß Bericht IQ mbH.
Abgerechnet wird nach Wiegescheinen.
Abfall = Betonbruch
Abfallschlüsselnummer = 17 01 01
Einschließlich aller Deponie- /Verwertungskosten sowie Gebühren nach den Anforderungen des Entsorgungsunternehmens / der Deponie des AN.
Nachweise dem AG übergeben.
Menge: 8,000 t

**01.02.0310 Bodenentsorgung Haufwerk 27**
Nicht gefährlichen Abfall vom Abholort laden, fördern und ordnungsgemäß entsorgen.
Schadstoffbelastung nach Ergebnis der Beprobung gemäß Bericht IQ mbH.
Abgerechnet wird nach Wiegescheinen.
Abfall = Natursteinpflaster
Abfallschlüsselnummer = 17 05 04 / 17 01 07
Einschließlich aller Deponie- /Verwertungskosten sowie Gebühren nach den Anforderungen des Entsorgungsunternehmens / der Deponie des AN.
Nachweise dem AG übergeben.
Menge: 54,000 t

**01.02.0320 Bodenentsorgung Haufwerk 28**
Nicht gefährlichen Abfall vom Abholort laden, fördern und ordnungsgemäß entsorgen.
Schadstoffbelastung nach Ergebnis der Beprobung gemäß Bericht IQ mbH.
Abgerechnet wird nach Wiegescheinen.
Abfall = Natursteinpflaster
Abfallschlüsselnummer = 17 05 04 / 17 01 07
Einschließlich aller Deponie- /Verwertungskosten sowie Gebühren nach den Anforderungen des Entsorgungsunternehmens / der Deponie des AN.
Nachweise dem AG übergeben.
Menge: 88,000 t

**01.02.0330 Bodenentsorgung Haufwerk 29**
Nicht gefährlichen Abfall vom Abholort laden, fördern und ordnungsgemäß entsorgen.
Schadstoffbelastung nach Ergebnis der Beprobung gemäß Bericht IQ mbH.
Abgerechnet wird nach Wiegescheinen.
Abfall = Natursteinpflaster
Abfallschlüsselnummer = 17 05 04 / 17 01 07
Einschließlich aller Deponie- /Verwertungskosten sowie Gebühren nach den Anforderungen des Entsorgungsunternehmens / der Deponie des AN.
Nachweise dem AG übergeben.
Menge: 19,000 t

**01.02.0340 Bodenentsorgung Haufwerk 30**
Nicht gefährlichen Abfall vom Abholort laden, fördern und ordnungsgemäß entsorgen.
Schadstoffbelastung nach Ergebnis der Beprobung gemäß Bericht IQ mbH.
Abgerechnet wird nach Wiegescheinen.
Abfall = Natursteinpflaster
Abfallschlüsselnummer = 17 05 04 / 17 01 07
Einschließlich aller Deponie- /Verwertungskosten sowie Gebühren nach den Anforderungen des Entsorgungsunternehmens / der Deponie des AN.
Nachweise dem AG übergeben.
Menge: 10,000 t

**01.02.0350 Bodenentsorgung Haufwerk 31**
Nicht gefährlichen Abfall vom Abholort laden, fördern und ordnungsgemäß entsorgen.
Schadstoffbelastung nach Ergebnis der Beprobung gemäß Bericht IQ mbH.
Abgerechnet wird nach Wiegescheinen.
Abfall = Natursteinpflaster
Abfallschlüsselnummer = 17 05 04 / 17 01 07
Einschließlich aller Deponie- /Verwertungskosten sowie Gebühren nach den Anforderungen des Entsorgungsunternehmens / der Deponie des AN.
Nachweise dem AG übergeben.
Menge: 53,000 t

**01.02.0360 Bodenentsorgung Haufwerk 32**
Nicht gefährlichen Abfall vom Abholort laden, fördern und ordnungsgemäß entsorgen.
Schadstoffbelastung nach Ergebnis der Beprobung gemäß Bericht IQ mbH.
Abgerechnet wird nach Wiegescheinen.
Abfall = Natursteinpflaster, mit wenig SD und BM (Sand)
Abfallschlüsselnummer = 17 05 04
Einschließlich aller Deponie- /Verwertungskosten sowie Gebühren nach den Anforderungen des Entsorgungsunternehmens / der Deponie des AN.
Nachweise dem AG übergeben.
Menge: 5,000 t

**01.02.0370 Bodenentsorgung Haufwerk 33**
Nicht gefährlichen Abfall vom Abholort laden, fördern und ordnungsgemäß entsorgen.
Schadstoffbelastung nach Ergebnis der Beprobung gemäß Bericht IQ mbH.
Abgerechnet wird nach Wiegescheinen.
Abfall = Betonbruch, wenig Holzbalken, wenig Metall
Abfallschlüsselnummer = 17 01 01 / 17 02 04*
Einschließlich aller Deponie- /Verwertungskosten sowie Gebühren nach den Anforderungen des Entsorgungsunternehmens / der Deponie des AN.
Nachweise dem AG übergeben.
Menge: 76,000 t

**01.02.0380 Bodenentsorgung Haufwerk 34**
Nicht gefährlichen Abfall vom Abholort laden, fördern und ordnungsgemäß entsorgen.
Schadstoffbelastung nach Ergebnis der Beprobung gemäß Bericht IQ mbH.
Abgerechnet wird nach Wiegescheinen.
Abfall = Natursteinpflaster mit wenig BM (Kies, sandig)
Abfallschlüsselnummer = 17 05 04 / 17 01 07
Einschließlich aller Deponie- /Verwertungskosten sowie Gebühren nach den Anforderungen des Entsorgungsunternehmens / der Deponie des AN.
Nachweise dem AG übergeben.
Menge: 154,000 t

**01.02.0390 Bodenentsorgung Haufwerk 35**
Nicht gefährlichen Abfall vom Abholort laden, fördern und ordnungsgemäß entsorgen.
Schadstoffbelastung nach Ergebnis der Beprobung gemäß Bericht IQ mbH.
Abgerechnet wird nach Wiegescheinen.
Abfall = Kies, sandig mit diversem Bauschutt (Beton, SD, Lava)
Abfallschlüsselnummer = 17 05 04
Einschließlich aller Deponie- /Verwertungskosten sowie Gebühren nach den Anforderungen des Entsorgungsunternehmens / der Deponie des AN.
Nachweise dem AG übergeben.
Menge: 18,000 t

**01.02.0400 Bodenentsorgung Haufwerk 36**
Nicht gefährlichen Abfall vom Abholort laden, fördern und ordnungsgemäß entsorgen.
Schadstoffbelastung nach Ergebnis der Beprobung gemäß Bericht IQ mbH.
Abgerechnet wird nach Wiegescheinen.
Abfall = Natursteinpflaster, mit wenig Beton
Abfallschlüsselnummer = 17 01 07
Einschließlich aller Deponie- /Verwertungskosten sowie Gebühren nach den Anforderungen des Entsorgungsunternehmens / der Deponie des AN.
Nachweise dem AG übergeben.
Menge: 13,000 t

**01.02.0410 Bodenentsorgung Haufwerk 36.2**
Nicht gefährlichen Abfall vom Abholort laden, fördern und ordnungsgemäß entsorgen.
Schadstoffbelastung nach Ergebnis der Beprobung gemäß Bericht IQ mbH.
Abgerechnet wird nach Wiegescheinen.
Abfall = Natursteinpflaster
Abfallschlüsselnummer = 17 05 04 / 17 01 07
Einschließlich aller Deponie- /Verwertungskosten sowie Gebühren nach den Anforderungen des Entsorgungsunternehmens / der Deponie des AN.
Nachweise dem AG übergeben.
Menge: 2,000 t

**01.02.0420 Bodenentsorgung Haufwerk 37**
Nicht gefährlichen Abfall vom Abholort laden, fördern und ordnungsgemäß entsorgen.
Schadstoffbelastung nach Ergebnis der Beprobung gemäß Bericht IQ mbH.
Abgerechnet wird nach Wiegescheinen.
Abfall = Betonsteinpflaster
Abfallschlüsselnummer = 17 01 01
Einschließlich aller Deponie- /Verwertungskosten sowie Gebühren nach den Anforderungen des Entsorgungsunternehmens / der Deponie des AN.
Nachweise dem AG übergeben.
Menge: 70,000 t

**01.02.0430 Bodenentsorgung Haufwerk 38**
Nicht gefährlichen Abfall vom Abholort laden, fördern und ordnungsgemäß entsorgen.
Schadstoffbelastung nach Ergebnis der Beprobung gemäß Bericht IQ mbH.
Abgerechnet wird nach Wiegescheinen.
Abfall = diverser Bauschutt (Ziegel, Beton, Fliesen, SD, Pflaster); ungebrochen
Abfallschlüsselnummer = 17 01 07
Einschließlich aller Deponie- /Verwertungskosten sowie Gebühren nach den Anforderungen des Entsorgungsunternehmens / der Deponie des AN.
Nachweise dem AG übergeben.
Menge: 219,000 t

**01.02.0440 Bodenentsorgung Haufwerk 39**
Nicht gefährlichen Abfall vom Abholort laden, fördern und ordnungsgemäß entsorgen.
Schadstoffbelastung nach Ergebnis der Beprobung gemäß Bericht IQ mbH.
Abgerechnet wird nach Wiegescheinen.
Abfall = Kies, sandig, mit viel Bauschutt (Beton(Schachtringe), Naturstein)
Abfallschlüsselnummer = 17 05 04
Einschließlich aller Deponie- /Verwertungskosten sowie Gebühren nach den Anforderungen des Entsorgungsunternehmens / der Deponie des AN.
Nachweise dem AG übergeben.
Menge: 83,000 t

**01.02.0450 Bodenentsorgung Haufwerk 40**
Nicht gefährlichen Abfall vom Abholort laden, fördern und ordnungsgemäß entsorgen.
Schadstoffbelastung nach Ergebnis der Beprobung gemäß Bericht IQ mbH.
Abgerechnet wird nach Wiegescheinen.
Abfall = Kies, sandig, mit  Bauschutt (SD, Ziegel, Beton, Fliesen, Naturstein)
Abfallschlüsselnummer = 17 05 04
Einschließlich aller Deponie- /Verwertungskosten sowie Gebühren nach den Anforderungen des Entsorgungsunternehmens / der Deponie des AN.
Nachweise dem AG übergeben.
Menge: 220,000 t

**01.02.0460 Bodenentsorgung Haufwerk 41**
Nicht gefährlichen Abfall vom Abholort laden, fördern und ordnungsgemäß entsorgen.
Schadstoffbelastung nach Ergebnis der Beprobung gemäß Bericht IQ mbH.
Abgerechnet wird nach Wiegescheinen.
Abfall = Kies, sandig, schluffig mit  Bauschutt (SD, Beton),Tenne
Abfallschlüsselnummer = 17 05 04
Einschließlich aller Deponie- /Verwertungskosten sowie Gebühren nach den Anforderungen des Entsorgungsunternehmens / der Deponie des AN.
Nachweise dem AG übergeben.
Menge: 266,000 t

**01.02.0470 Bodenentsorgung Haufwerk 42**
Nicht gefährlichen Abfall vom Abholort laden, fördern und ordnungsgemäß entsorgen.
Schadstoffbelastung nach Ergebnis der Beprobung gemäß Bericht IQ mbH.
Abgerechnet wird nach Wiegescheinen.
Abfall = Kies, sandig, schluffig mit  Bauschutt (Lava, SD, Beton, Naturstein), Plastik, wenig Oberboden
Abfallschlüsselnummer = 17 05 04
Einschließlich aller Deponie- /Verwertungskosten sowie Gebühren nach den Anforderungen des Entsorgungsunternehmens / der Deponie des AN.
Nachweise dem AG übergeben.
Menge: 311,000 t

**01.02.0480 Bodenentsorgung Haufwerk 43**
Nicht gefährlichen Abfall vom Abholort laden, fördern und ordnungsgemäß entsorgen.
Schadstoffbelastung nach Ergebnis der Beprobung gemäß Bericht IQ mbH.
Abgerechnet wird nach Wiegescheinen.
Abfall = Kies, sandig, mit  Bauschutt (SD, Beton, Naturstein, Asche)
Abfallschlüsselnummer = 17 05 04
Einschließlich aller Deponie- /Verwertungskosten sowie Gebühren nach den Anforderungen des Entsorgungsunternehmens / der Deponie des AN.
Nachweise dem AG übergeben.
Menge: 311,000 t

**01.02.0490 Bodenentsorgung Haufwerk 44**
Nicht gefährlichen Abfall vom Abholort laden, fördern und ordnungsgemäß entsorgen.
Schadstoffbelastung nach Ergebnis der Beprobung gemäß Bericht IQ mbH.
Abgerechnet wird nach Wiegescheinen.
Abfall = Schwarzdecke
Abfallschlüsselnummer = 17 03 02
Einschließlich aller Deponie- /Verwertungskosten sowie Gebühren nach den Anforderungen des Entsorgungsunternehmens / der Deponie des AN.
Nachweise dem AG übergeben.
Menge: 53,000 t

**01.02.0500 Bodenentsorgung Haufwerk 45**
Nicht gefährlichen Abfall vom Abholort laden, fördern und ordnungsgemäß entsorgen.
Schadstoffbelastung nach Ergebnis der Beprobung gemäß Bericht IQ mbH.
Abgerechnet wird nach Wiegescheinen.
Abfall = Bauschutt (Beton, Naturstein,) und BM (Kies, sandig, schwach schluffig), mit asbesthaltigen Platten
Abfallschlüsselnummer = 17 05 03* / 17 06 05*
Einschließlich aller Deponie- /Verwertungskosten sowie Gebühren nach den Anforderungen des Entsorgungsunternehmens / der Deponie des AN.
Nachweise dem AG übergeben.
Menge: 456,000 t

**01.02.0510 Aushubboden separieren**
Aushubboden separieren
Bodenaushub aus bauschutthaltigem Bodenmaterial.
Fremdbestandteile aus Boden-Bauschutt-Gemisch sieben mittels Seperatorschaufel oder gleichwertig und vom Bodenaushubmaterial trennen sowie fachgerecht getrennt zwischenlagern.
Ausführung nur auf Anweisung des Auftraggebers.
Menge: 45,000 h
DIN276_08: 541

**01.02.0520 Bodenaushub laden und abtransportieren**
Den zwischengelagerten Bodenaushub laden, fördern und ordnungsgemäß entsorgen.

Gemische aus Beton, Ziegel, Bauschutt
Einstufung AVV-Nr.: 170107
Abrechnung erfolgt nach Wiegescheinen.
Enschließlich aller erforderlichen Nachweise, die dem AG zu übergeben sind.
Einschließlich aller Deponie- /verwertungskosten sowie Gebühren nach den Anforderungen des Entsorgungsunternehmens / der Deponie des AN.
Menge: 10,000 m3
DIN276_08: 541

#### Hauptabschnitt 01.03 Schadstoffsanierung

*Hinweis: Schadstoff: Asbest*

**01.03.0010 Baustelle für Asbestsanierung vorbereiten**
Baustelle für Asbestsanierung vorbereiten
auf Grundlage der Gefahrstoffverordnung sowie TRGS 519
mit
- Erstellung einer Betriebsanweisung
- Anmeldung der Arbeiten bei Gewerbeaufsichtsamt
  und Berufsgenossenschaft
- Erstellung eines Arbeitsplans
- Unterweisung des ausführenden Personals
- Bestimmung des sachkundigen Aufsichtsführenden
Menge: 1,000 psch

**01.03.0020 Baustelle für Asbestsanierung einrichten**
Baustelle für Asbestsanierung einrichten
Baustelle für Asbestsanierung einrichten mit Sanierungsequipment nach TRGS 519 bestehend aus :
1. An -und Abtransport aller erforderlichen Maschinen und Geräte hier: Bagger mit entsprechender Unterdruckkabine und geeigneten Filtern zum verladen des asbesthaltigen Bodens in BigBags
2. Personal zum verpacken mittels Schutzanzügen, Masken, Handschuhen, etc. entsprechend ausstatten.
3. Schwarzbereich entsprechend einzäunen und kennzeichnen

Schutzanzüge, etc. nach der Sanierung entsprechend verpacken und fachgerecht entsorgen.
Ausrüstung antransportieren, aufbauen,vor- und unterhalten und wieder demontieren sowie abfahren.
Menge: 1,000 psch

**01.03.0030 Proben entnehmen**
Proben entnehmen
im Zuge der Rückbauarbeiten
Probenahme durch zertifizierten Probenehmer
Entnahmestelle einmessen
Probe verpacken
Untersuchung auf Asbest durch zertifiziertes Labor
Untersuchung nach VDI 3866, Blatt 5: 2017-06, Suspensionsuntersuchung als rasterelektronenmikroskopische Untersuchung
Menge: 4,000 St

**01.03.0040 Baustelle für Asbestsanierung begleiten**
Baustelle für Asbestsanierung begleiten
durch sachkundigen Aufsichtsführenden
bei durchgehender Anwesenheit während der Arbeit zum Rückbau / Aufladen asbesthaltiger Bauteile
Menge: 1,000 psch

#### Hauptabschnitt 01.04 Sonstige Leistungen

**01.04.0010 Verrechnungssatz Baufacharbeiter**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Baufacharbeiter
Menge: 10,000 h
DIN276_08: 599

**01.04.0020 Verrechnungssatz für Baugerät Bagger über 10 t**
Stundenlohnarbeiten durch Baugeraete auf Anordnung des AG ausfuehren.
Der Verrechnungssatz fuer das jeweilige Geraet umfasst saemtliche Aufwendungen fuer den Einsatz, insbesondere Geraetevorhalte- und Betriebsstoffkosten sowie saemtliche Zuschlaege einschliesslich der Kosten fuer Zubehör und das Bedienungspersonal.
Der Verrechnungssatz gilt fuer das zum Zeitpunkt des Abrufes einsatzbereit auf der Baustelle befindliche Baugeraet.
Verguetet werden die tatsaechlich geleisteten Arbeitsstunden.
Baggerüber 10 t
Menge: 20,000 h
DIN276_08: 542

**01.04.0030 Verrechnungssatz für Lastkraftwagen**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper, Dreiachser, ca. 15 t Nutzlast.
Menge: 20,000 h
DIN276_08: 542
